# A1, AS Mechernich-AS Blankenheim, Ern. BSW
Angebotsaufforderung (GAEB 90, DA83)
Vergabenummer: 05_45-25-0072
DV-Nummer: WB01
Eröffnung: 12.08.26 09:00
Ende der Zuschlagsfrist: 09.09.26
Währung: EUR
Auftraggeber: Autobahn GmbH des Bundes

## FRS Beton km 466,85- km 473,02
Datum: 21.07.26

### Abschnitt 00 FRS

#### Unterabschnitt 00.00 Demontage FRS

**00.00.0001 Einzelteil des FRS abbauen Teile verwerten**
StL-Nr. 221129027909001
Einzelteil des Fahrzeug-Rückhaltesystems (FRS) abbauen.
Einzelteil 'Kastenprofil für Sanierungslösung  Step 90'
Befestigung 'gem. Montageanleitung Sanierungslösung '
Einzelteile nach Wahl des AN verwerten.
Menge: 1250,000 St
Zuordnung: 129

*Hinweis*
BSW-O im Step Profil

**00.00.0002 SE aus Beton abbauen Ortbeton*Teile verwerten Verwertung AN**
StL-Nr. 221129012200101
Schutzeinrichtung (SE) aus Beton mit Bewehrung eineinschließlich sämtlicher Einzelteile
abbauen. SE nach Unterlagen des AG.
SE aus Ortbeton abbrechen.
Konstruktionsteile nach Wahl des AN verwerten.
Abbruchgut nach Wahl des AN verwerten.
Menge: 6100,000 m
Zuordnung: 129

**00.00.0003 SE aus Beton abbauen Ortbeton Teile verwerten*Verwertung AN**
StL-Nr. 221129012290101
Schutzeinrichtung (SE) aus Beton mit Bewehrung eineinschließlich sämtlicher Einzelteile
abbauen. SE nach Unterlagen des AG.
SE aus Ortbeton abbrechen.
Abbruch 'Y-Teil'
Konstruktionsteile nach Wahl des AN verwerten.
Abbruchgut nach Wahl des AN verwerten.
Menge: 80,000 m
Zuordnung: 129

**00.00.0004 SE aus Beton abbauen Fertigteil*Teile förd.u.lag.**
StL-Nr. 221129012100300 R
Schutzeinrichtung (SE) aus Beton mit Bewehrung eineinschließlich sämtlicher Einzelteile
abbauen. SE nach Unterlagen des AG.
SE aus Beton-Fertigteil abbauen.
Konstruktionsteile zum Lagerplatz des AG fördern, abladen und sortiert nach Unterlagen des AG lagern.
Menge: 130,000 m
Zuordnung: 129

**00.00.0005 SE aus Beton abbauen Ortbeton Teile verwerten*Verwertung AN**
StL-Nr. 221129012290101
Schutzeinrichtung (SE) aus Beton mit Bewehrung eineinschließlich sämtlicher Einzelteile
abbauen. SE nach Unterlagen des AG.
SE aus Ortbeton abbrechen.
Abbruch 'Y-Teil '
Konstruktionsteile nach Wahl des AN verwerten.
Abbruchgut nach Wahl des AN verwerten.
Menge: 100,000 m
Zuordnung: 129

**00.00.0006 ÜK/ÜE des FRS abbauen DDSP an zweis.BSW*HB 1 Teile verwerten*Verwertung AN**
StL-Nr. 221129022411001
Übergangskonstruktion/Übergangselement (ÜK/ÜE) des
Fahrzeug-Rückhaltesystems (FRS) aus Beton oder Stahl
abbauen.
Konstruktion = Doppelte Distanzschutzplanke, Länge
24,00 m, an zweiseitige BSW.
Pfosten in Boden, Homogenbereich HB 1 - FRS.
Pfostenlöcher entsprechend der sie umgebenden Fläche
schließen.
Konstruktionsteile nach Wahl des AN verwerten.
Abbruchgut nach Wahl des AN verwerten.
Menge: 2,000 St
Zuordnung: 129

**00.00.0007 SE aus Stahl abbauen DDSP*Profil B*Pfost. A 4,00 m HB 1*Pf.l.b. 1900 mm Teile verwerten**
StL-Nr. 22112900342110101
Schutzeinrichtung (SE) aus Stahl einschließlich sämtlicher Einzelteile abbauen.
SE = Doppelte Distanzschutzplanke.
Holm Profil B.
Mit Pfosten, Abstand = 4,00 m.
Pfosten in Boden, Homogenbereich HB 1 - FRS.
Pfostenlöcher entsprechend der sie umgebenden Fläche
schließen.
Pfostenlänge bis 1900 mm.
Konstruktionsteile nach Wahl des AN verwerten.
Menge: 80,000 m
Zuordnung: 129

**00.00.0008 SE aus Stahl abbauen DDSP*Profil B*Pfost. A 4,00 m Pf.mit Ausg. entf*Teile verwerten**
StL-Nr. 22112900342100501
Schutzeinrichtung (SE) aus Stahl einschließlich sämtlicher Einzelteile abbauen.
SE = Doppelte Distanzschutzplanke.
Holm Profil B.
Mit Pfosten, Abstand = 4,00 m.
Pfosten mit Fußplatte, einschließlich Entfernen der
Ausgleichsschicht.
Konstruktionsteile nach Wahl des AN verwerten.
Menge: 40,000 m
Zuordnung: 129

**00.00.0009 AEK aus Stahl abbauen Anfangsk.*DDSP*Profil B Regelabs. 12 m*Pfosten i. Boden HB 1*Teile verwerten**
StL-Nr. 22112900714211101 R
Anfangs-/Endkonstruktion (AEK) aus Stahl abbauen.
Anfangskonstruktion.
SE = Doppelte Distanzschutzplanke.
Holm Profil B.
Regelabsenkung 12,00 m.
Pfosten im Boden.
Pfosten in Boden, Homogenbereich HB 1 - FRS.
Pfostenlöcher entsprechend der sie umgebenden Fläche
schließen.
Konstruktionsteile nach Wahl des AN verwerten.
Menge: 0,000 St

**00.00.0010 Einzelteil des FRS abbauen Teile verwerten**
StL-Nr. 221129027909001
Einzelteil des Fahrzeug-Rückhaltesystems (FRS) abbauen.
Einzelteil 'Stahlhaube für BSW-O,  Step-Profil'
Befestigung 'Schrauben in Beton'
Einzelteile nach Wahl des AN verwerten.
Menge: 25,000 St
Zuordnung: 129

**00.00.0011 Schutzpl.-Pfosten erschw.abb.(Zul.) Pf.L.1900-2500mm*HB 2 bis HB 3 Teile verwerten**
StL-Nr. 2211290331201 R
Schutzplanken-Pfosten unter erschwerten Bedingungen abbauen. Pfostenlöcher entsprechend der sie umgebenden
Fläche schließen. Vergütet wird der Mehraufwand gegenüber der durchlaufenden Konstruktion.
Erschwernis = Pfosten, Länge über 1900 bis 2500 mm.
Pfosten in Boden bzw. Fels, Homogenbereich HB 2 - FRS
bis Homogenbereich HB 3 - FRS.
Abbauteile nach Wahl des AN verwerten.
Menge: 100,000 St
Zuordnung: 129

#### Unterabschnitt 00.01 Montage FRS Mitte

**00.01.0001 AEK herstellen*Profil B HB 1*Erdarb. ausf.**
StL-Nr. 221129217929911 R
Anfangs-/Endkonstruktion (AEK) einschließlich erforderlicher systembedingter Arbeiten herstellen.
Konstruktion 'Super-Rail Eco  doppelt'
Holm Profil B.
AEK '20 m '
Pfosten 'für Absenkung '
Aufstellung in Boden, Homogenbereich HB 1 - FRS.
Erforderliche Erdarbeiten ausführen. Die umgebende
Fläche wiederherstellen, überschüssigen Boden
flächenhaft verteilen.
Menge: 0,000 St

**00.01.0002 SE herstellen*Profil B*Pf.Abstand 2m HB 1*Erdarbeiten ausf.**
StL-Nr. 221129203929211
Schutzeinrichtung (SE) einschließlich erforderlicher
systembedingter Arbeiten herstellen. Abgerechnet
wird die Baulänge.
SE 'Super-Rail Eco doppelt'
Holm Profil B.
Pfosten 'C-125 '
Pfostenabstand 2,00 m.
Aufstellung in Boden, Homogenbereich HB 1 - FRS.
Erforderliche Erdarbeiten ausführen. Die die Pfosten
umgebene Fläche wiederherstellen, überschüssigen Boden
flächenhaft verteilen.
Menge: 66,000 m
Zuordnung: 129

**00.01.0003 SE auf Brücken und Stützw. herst. Neigung 4 v.H. Mittelkappe*Anker n.U. AG Dicht.platte**
StL-Nr. 22112920799192201
Schutzeinrichtung (SE) auf Brücken, Stützwänden oder
Streifenfundamenten einschließlich erforderlicher systembedingter Arbeiten herstellen. Abgerechnet
wird die Baulänge. Ggf. erforderliche Dilatation wird
übermessen und als Zulage gesondert vergütet.
SE 'Super-Rail Eco doppelt  '
Pfosten 'gem. Einbauhandbuch '
Neigung der Fußplatte 4 v.H.
Pfostenabstand 'gem. Einbauhandbuch '
Aufstellung auf Mittelkappe nach Unterlagen des AG
Montage durch Verbundanker M 16, feuerverzinkt, in Be-
ton mittels Bohrung DU = 18 mm nach Unterlagen des AG.
Ausgleich durch wetterbeständige dauerelastische Dichtungsplatte.
Menge: 30,000 m
Zuordnung: 129

**00.01.0004 ÜK/ÜE herstellen*Profil B*HB 1 Erdarb. ausf.**
StL-Nr. 221129227929101
Übergangskonstruktion (ÜK) oder Übergangselement (ÜE)
einschließlich erforderlicher systembedingter Arbeiten
herstellen.
ÜK/ÜE 'Super-Rail Eco doppelt  auf BSW-F'
Holm Profil B.
Pfosten 'gem. Einbauhandbuch'
Aufstellung in Boden, Homogenbereich HB 1 - FRS.
Erforderliche Erdarbeiten ausführen. Die umgebene
Fläche wieder herstellen, überschüssigen Boden
flächenhaft verteilen.
Menge: 2,000 St
Zuordnung: 129

**00.01.0005 ÜK/ÜE herstellen*Profil B*HB 1 Erdarb. ausf.**
StL-Nr. 221129227929101 R
Übergangskonstruktion (ÜK) oder Übergangselement (ÜE)
einschließlich erforderlicher systembedingter Arbeiten
herstellen.
ÜK/ÜE 'Doppelte Distanzschutzplanke auf Super-Rail Eco
doppelt'
Holm Profil B.
Pfosten 'gem. Einbauhandbuch'
Aufstellung in Boden, Homogenbereich HB 1 - FRS.
Erforderliche Erdarbeiten ausführen. Die umgebene
Fläche wieder herstellen, überschüssigen Boden
flächenhaft verteilen.
Menge: 1,000 St
Zuordnung: 129

**00.01.0006 SE im Mittelstreifen herstellen Beton*min. H2*max. W2 max. B*doppels. mittig*o.gel.u.formag.T.**
Schutzeinrichtung (SE) im Mittelstreifen einschließlich
erforderlicher systembedingter Arbeiten herstellen.
Regelquerschnitt nach Unterlagen des AG. SE nach den
"Technischen Kriterien für den Einsatz von Fahrzeug-
Rückhaltesystemen in Deutschland".
SE aus Betonschutzwandfertigteilen.
Aufhaltestufe mindestens H2.
Wirkungsbereichsklasse maximal W2.
Anprallheftigkeitsstufe maximal B.
Doppelseitige Schutzeinrichtung mittig aufgestellt. Ab-
gerechnet wird die Baulänge.
Aufstellung 'auf Asphalt, 4  cm tiefe Fräsung aus
abgebauter BSW-O ,Breite ca. 0,54 m vorhanden'
Schutzeinrichtung ohne gelöste Teile mit einer Masse
größer 2 kg im Anprallversuch nach DIN EN 1317. Schutzeinrichtung ohne formaggressive Teile.
Menge: 6150,000 m
Zuordnung: 129

**00.01.0007 Schachtabdeckung herstellen (Zul.)**
StL-Nr. 22112914899
Schachtabdeckung herstellen. Vergütet wird der Mehraufwand gegenüber der Herstellung der angegebenen Position
als Zulage.
Zulage zu OZ 'v.g. OZ '
Schächte 'für Entwässerung gem. Örtlichkeit '
Menge: 30,000 St
Zuordnung: 129

**00.01.0008 Passstück herstellen (Zulage)**
StL-Nr. 22112915299
Passstück des Fahrzeug-Rückhaltesystems (FRS) herstellen. Vergütet wird der Mehraufwand gegenüber der Herstellung der angegebenen Position als Zulage.
Zulage zu OZ 'v.g. OZ. '
Menge: 30,000 St
Zuordnung: 129

*Hinweis*
LV- Pos 00.01.0009 entfällt, dafür LV-Pos 00.01.0016

**00.01.0009 SE für Einzelhindernis herst.(Zul.)*Mittelstreifen min. H2*Anprallsockel direkte Verank.**
StL-Nr. 22112915792322900 R
Schutzeinrichtung (SE) für Einzelhindernis herstellen.
Einzelhindernis nach Unterlagen des AG. Vergütet wird
der Mehraufwand gegenüber der Herstellung der angegebenen Position als Zulage.
Zulage zu OZ 'v.g. OZ '
SE im Mittelstreifen.
Aufhaltestufe mindestens H2.
Einzelhindernis = Anprallsockel nach RiZ VZB 4.
Direkte Verankerung am Einzelhindernis nach Unterlagen
des AG.
Länge des Hindernisses '5 m  '
Menge: 10,000 St
Zuordnung: 129

**00.01.0010 Passstück herstellen (Zulage)**
StL-Nr. 22112915299
Passstück des Fahrzeug-Rückhaltesystems (FRS) herstellen. Vergütet wird der Mehraufwand gegenüber der Herstellung der angegebenen Position als Zulage.
Zulage zu OZ 'v.g. OZ. '
Menge: 10,000 St
Zuordnung: 129

**00.01.0011 ÜK/ÜE herstellen**
StL-Nr. 221129227900900
Übergangskonstruktion (ÜK) oder Übergangselement (ÜE)
einschließlich erforderlicher systembedingter Arbeiten
herstellen.
ÜK/ÜE 'Y-Stück BSW-F doppelseitig auf 2 Stränge BSW_F'
Aufstellung 'auf Asphalt'
Menge: 10,000 St
Zuordnung: 129

*Hinweis*
LV- Pos 00.01.0012 entfällt, dafür LV-Pos 00.01.0015

**00.01.0012 SE auf Brücken und Stützw. herst. Beton*min. H2*max. W2 max. B*Klasse max. B Mittelkappe*o.gel.u.formag.T.**
StL-Nr. R
Schutzeinrichtung (SE) auf Brücken, Stützwänden oder
Streifenfundamenten einschließlich ggf. erforderlicher
systembedingter Befestigung herstellen. Abgerechnet
wird die Baulänge. Ggf. erforderliche Dilatation wird
übermessen und als Zulage gesondert vergütet. SE nach
den "Technischen Kriterien für den Einsatz von Fahrzeug-Rückhaltesystemen in Deutschland".
SE aus Betonschutzwandfertigteilen.
Aufhaltestufe mindestens H2.
Wirkungsbereichsklasse maximal W2.
Anprallheftigkeitsstufe maximal B.
Anpralllast Klasse maximal B nach DIN EN 1991-2.
Aufstellung auf Mittelkappe nach Unterlagen des AG,
Neigung der Aufstellfläche bis einschl. 4 v.H.
Schutzeinrichtung ohne gelöste Teile größer 2 kg, die
in der Anprallprüfung von der Bauwerkskappe gefallen
sind und damit Dritte unterhalb der Brücke gefährden
könnten. Schutzeinrichtung ohne formaggressive Teile.
Menge: 80,000 m
Zuordnung: 129

**00.01.0013 SE im Mittelstreifen herstellen Beton*min. H2*max. W5 max. B*doppels. mittig MÜF*o.gel.u.formag.T.**
StL-Nr. 22112910721521310 R
Schutzeinrichtung (SE) im Mittelstreifen einschließlich
erforderlicher systembedingter Arbeiten herstellen.
Regelquerschnitt nach Unterlagen des AG. SE nach den
"Technischen Kriterien für den Einsatz von Fahrzeug-
Rückhaltesystemen in Deutschland".
SE aus Beton.
Aufhaltestufe mindestens H2.
Wirkungsbereichsklasse maximal W5.
Anprallheftigkeitsstufe maximal B.
Doppelseitige Schutzeinrichtung mittig aufgestellt. Ab-
gerechnet wird die Baulänge.
Aufstellung in Mittelstreifenüberfahrt nach Unterlagen
des AG.
Schutzeinrichtung ohne gelöste Teile mit einer Masse
größer 2 kg im Anprallversuch nach DIN EN 1317. Schutzeinrichtung ohne formaggressive Teile.
Menge: 0,000 m

**00.01.0014 FRS-Pfosten erschwert einbr. (Zul.)*erschw. Rammen**
StL-Nr. 22112916791
Pfosten des Fahrzeug-Rückhaltesystems (FRS) unter erschwerten Bedingungen einbringen. Vergütet wird der
Mehraufwand gegenüber dem Homogenbereich HB 1 - FRS als
Zulage.
Zulage zu OZ '00.01.'
Erschwernis = erschwertes Rammen.
Menge: 50,000 St
Zuordnung: 129

*Hinweis*
neue LV-Pos für LV-Pos 00.01.0012

**00.01.0015 SE auf Brücken und Stützw. herst. Beton*min. H2*max. W2 max. B*Klasse max. C Mittelkappe*o.gel.u.formag.T.**
Schutzeinrichtung (SE) auf Brücken, Stützwänden oder
Streifenfundamenten einschließlich ggf. erforderlicher
systembedingter Befestigung herstellen. Abgerechnet
wird die Baulänge. Ggf. erforderliche Dilatation wird
übermessen und als Zulage gesondert vergütet. SE nach
den "Technischen Kriterien für den Einsatz von Fahrzeug-Rückhaltesystemen in Deutschland".
SE aus Betonschutzwandfertigteilen.
Aufhaltestufe mindestens H2.
Wirkungsbereichsklasse maximal W2.
Anprallheftigkeitsstufe maximal B.
Anpralllast Klasse maximal C nach DIN EN 1991-2.
Aufstellung auf Mittelkappe nach Unterlagen des AG,
Neigung der Aufstellfläche bis einschl. 4 v.H.
Schutzeinrichtung ohne gelöste Teile größer 2 kg, die
in der Anprallprüfung von der Bauwerkskappe gefallen
sind und damit Dritte unterhalb der Brücke gefährden
könnten. Schutzeinrichtung ohne formaggressive Teile.
Menge: 80,000 m
Zuordnung: 129

*Hinweis*
neue LV-Pos für LV-Pos 00.01.0009

**00.01.0016 SE für Einzelhindernis herst.(Zul.)*Mittelstreifen min. H2 k.direkt.Verank.**
StL-Nr. 22112915792391999
Schutzeinrichtung (SE) für Einzelhindernis herstellen.
Einzelhindernis nach Unterlagen des AG. Vergütet wird
der Mehraufwand gegenüber der Herstellung der angegebenen Position als Zulage.
Zulage zu OZ '00.01.0006 '
SE im Mittelstreifen.
Aufhaltestufe mindestens H2.
Einzelhindernis 'Betonsockel '
Keine direkte Verankerung am Einzelhindernis.
Länge des Hindernisses '5 m '
Abstand Vorderkante SE zu Hindernis '0,60 m '
Menge: 10,000 St
Zuordnung: 129

#### Unterabschnitt 00.02 Verschiedenes

*Hinweis*
LV- Pos 00.02.0001 entfällt, dafür LV-Pos 00.02.0007

**00.02.0001 Pauschale für An- und Abfahrt**
StL-Nr. R
Pauschale für An- und Abfahrt zur Baustelle
Einzurechnen sind alle Kosten je eingesetzter
Kolonne(Personal, Geräte und Fahrzeuge) je Arbeitstag
Menge: 30,000 St

**00.02.0002 Suchschachtung**
Suchschachtung für Kabel
Breite : 0,50 m
Tiefe: 1,25 m
Bodenklasse 3-5
Ausgekofferten Boden seitlich lagern,wieder einbauen
und mittels Rüttelplatte verdichten.
Menge: 1,000 St

**00.02.0003 Leitungserkundung**
Einholung von Leitungsträgerauskünften für vom AG
benannte/ nicht benannte Leitungen und Klärung des
Leitungsverlaufs im Baustellenbereich.
Menge: 1,000 Psch

**00.02.0004 Trennschnitt in BSW Ortbeton**
Trennschnitt in BSW-Ortbeton
Step-Profil herstellen
Menge: 2000,000 m

**00.02.0005 Koordinierugnsaufwand AkD**
Aufwand für Koordinierung der  Arbeitsstellen kürzerer
Dauer (AkD)
Menge: 1,000 Psch

**00.02.0006 Koordinierugnsaufwand AlD**
Aufwand für Koordinierung der Arbeitsstellen längerer
Dauer (AlD) mit ausführender Firma für
Verkehrssicheurng
Menge: 1,000 Psch

*Hinweis*
neue LV-Pos für LV-Pos 00.02.0001

**00.02.0007 Pauschale für An- und Abfahrt**
Pauschale für An- und Abfahrt zur Baustelle
(nur Leistungen der OZ 00.00. und OZ 00.01.)

Einzurechnen sind alle Kosten  je eingesetzter
Kolonne(Personal, Geräte und Fahrzeuge) je Arbeitstag
Menge: 50,000 St

#### Unterabschnitt 00.03 Asphalt

**00.03.0001 Asphaltbefestigung trennen Anbauber. längs*schneiden Dicke ü. 3-6 cm**
StL-Nr. 2231130381102
Asphaltbefestigung geradlinig trennen.
im Anbaubereich längs zur Fahrbahnachse
Trennen durch Schneiden.
Dicke der Asphaltbefestigung über 3 bis 6 cm.
Menge: 6200,000 m
Zuordnung: 113

**00.03.0002 Asphalt fräsen ADS*Gussasphalt*Tiefe ü.2,5-4,5cm Randstr./Rinne*Breite ü.50-100cm Fräsasph. verw.*Unebenheit 4 mm**
StL-Nr. 22311300511304311
Asphalt fräsen und Fräsgut aufnehmen. Anschlusskante
geradlinig auf Frästiefe herstellen. Der Schnittlinienabstand darf maximal 15 mm betragen.
Asphaltdeckschicht.
Asphaltdeckschicht = Gussasphalt.
Frästiefe über 2,5 bis 4,5 cm.
Fläche = Randstreifen/Entwässerungsrinnen.
Breite der Fläche über 50 bis 100 cm.
Fräsasphalt nach Wahl des AN verwerten.
Unebenheiten der gefrästen Fläche höchstens 4 mm innerhalb einer 4,00 m langen Messstrecke in Längs- und
Querrichtung.
Menge: 3100,000 m2
Zuordnung: 113

**00.03.0003 Asphaltdecksch. aus MA 8 S herst. Streifen/Rinnen*Profilausgleich Bit.25/55-55A+vvZ*ohne Asph.Granul. Handeinbau**
StL-Nr. 223113622734011
Asphaltdeckschicht aus Gussasphalt MA 8 S herstellen.
Einbaubreiten nach Unterlagen des AG.
In Randstreifen / Entwässerungsrinnen.
Einbau zum Profilausgleich.
Bindemittel = 25/55-55 A mit viskositätsveränderndem
Zusatz bzw. einem entsprechend viskositätsveränderten
Bindemittel 25/55-55 A.
Gussasphalt ohne Verwendung von Asphaltgranulat.
Einbau von Hand
Menge: 310,000 t
Zuordnung: 113

**00.03.0004 Gussasphaltoberfläche bearbeiten abstreuen*LK 2/5, 5-9kg/m2 PSV (48)*ungeb. verwert.**
StL-Nr. 223113667552001
Oberfläche der Gussasphaltschicht bearbeiten.
Grobe Gesteinskörnung auf die noch heiße Oberfläche
aufbringen.
Lieferkörnung 2/5, Abstreumenge 5 bis 9 kg/m2 und mit
leichter Walze andrücken.
Grobe Gesteinskörnung = Kategorie PSV angegeben (48).
Erkaltete Asphaltdeckschicht aus Gussasphalt abkehren
und nicht gebundene und gelöste Abstreukörnungen nach
Wahl des AN verwerten.
Menge: 3100,000 m2
Zuordnung: 113

**00.03.0005 Anschluss a. Fuge m. Fugenm. herst. Längsfuge*Deckschicht Tiefe 30 mm*Breite 10 mm Fugenmasse N2**
StL-Nr. 22311391211041001
Anschluss als Fuge mit Fugenmasse herstellen.
Längsfuge.
In der Asphaltdeckschicht ausbilden.
Fugenspalttiefe = 30 mm.
Fugenspaltbreite = 10 mm.
Mit heiß verarbeitbarer Fugenmasse Typ N2, einschließlich zugehörigem und zuvor aufgetragenem Voranstrichmittel.
Menge: 18600,000 m
Zuordnung: 113

#### Unterabschnitt 00.04 Verkehrssicherung AkD

**00.04.0001 Verk.sich. kürzerer Dauer durchf.*stat. Arbeitsst. bei Tageslicht*Anordnung n. Unt. gebührenfrei**
StL-Nr. 22110513590199111
Verkehrssicherung an Arbeitsstellen von kürzerer Dauer
betriebsfertig aufbauen, vorhalten, warten, instand
setzen, betreiben und abbauen. Vorübergehende Verkehrssicherungsmaßnahmen durchführen.
Nach RSA, Regelplan 'D III/3b (S 2/3) links angepasst
an die Örtlichkeit  '
Für stationäre Arbeitsstelle.
Länge des Arbeitsbereiches '500 m '
Gesamtdauer der Verkehrsführung 'bis 6 Std '
Bei Tageslicht.
Verkehrsrechtliche Anordnung nach Unterlagen des AG
einholen und zugehörige Unterlagen erstellen. Erforderliche Ortsbesichtigungen zur Erstellung der Planunterlagen für die verkehrsrechtliche Anordnung durchführen.
Gebührenfrei.
Menge: 20,000 St
Zuordnung: 105

**00.04.0002 Verk.sich. kürzerer Dauer durchf.*stat. Arbeitsst. bei Dunkelheit*Anordnung n. Unt. gebührenfrei**
StL-Nr. 22110513590199211
Verkehrssicherung an Arbeitsstellen von kürzerer Dauer
betriebsfertig aufbauen, vorhalten, warten, instand
setzen, betreiben und abbauen. Vorübergehende Verkehrssicherungsmaßnahmen durchführen.
Nach RSA, Regelplan 'D IV/1l (links)angepasst an die
Örtlichkeit '
Für stationäre Arbeitsstelle.
Länge des Arbeitsbereiches '500 m '
Gesamtdauer der Verkehrsführung 'bis 9 Std '
Bei Dunkelheit.
Verkehrsrechtliche Anordnung nach Unterlagen des AG
einholen und zugehörige Unterlagen erstellen. Erforderliche Ortsbesichtigungen zur Erstellung der Planunterlagen für die verkehrsrechtliche Anordnung durchführen.
Gebührenfrei.
Menge: 20,000 St
Zuordnung: 105

**00.04.0003 Verk.sich. kürzerer Dauer durchf.*stat. Arbeitsst.*über 4 bis 8 Std. bei Tageslicht*Anordnung n. Unt. gebührenfrei**
StL-Nr. 22110513590192111
Verkehrssicherung an Arbeitsstellen von kürzerer Dauer
betriebsfertig aufbauen, vorhalten, warten, instand
setzen, betreiben und abbauen. Vorübergehende Verkehrssicherungsmaßnahmen durchführen.
Nach RSA, Regelplan 'D III/ 2b
(Anschlußstelle)angepasst an die Örtlichkeit'
Für stationäre Arbeitsstelle.
Länge des Arbeitsbereiches '1000 m '
Gesamtdauer der Verkehrsführung über 4 Std. bis 8 Std.
Bei Tageslicht.
Verkehrsrechtliche Anordnung nach Unterlagen des AG
einholen und zugehörige Unterlagen erstellen. Erforderliche Ortsbesichtigungen zur Erstellung der Planunterlagen für die verkehrsrechtliche Anordnung durchführen.
Gebührenfrei.
Menge: 6,000 St
Zuordnung: 105

USt %: 19,00
